# Sistema "ALUCOBOND" de revestimento para fachada ventilada

- Propriedade do ficheiro: CYPE INGENIEROS, S.A.
- Formato: FIEBDC-3/2002
- Moeda: EUR
- Custos indirectos: 3.00 %
- IVA: 23.00 %

**FAS020** m² Sistema "ALUCOBOND" de revestimento para fachada ventilada, com painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira, colocada através do sistema de cassetes horizontais sobre subestrutura suporte composta de montantes realizados com perfis em forma de omega, de alumínio extrudido, ancorados à superfície suporte com suportes de sustentação de alumínio e peças de neopreno para evitar as pontes térmicas.
Fornecimento e montagem de sistema "ALUCOBOND" de revestimento para fachada ventilada, com painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira, colocada através do sistema de cassetes horizontais sobre subestrutura suporte composta de montantes realizados com perfis em forma de omega, de alumínio extrudido, de 4 m de comprimento máximo, ancorados à superfície suporte com suportes de sustentação de alumínio e peças de neopreno para evitar as pontes térmicas, fixados com parafusos de aço inoxidável. Inclusive p/p de formação de padieiras, remates inferiores, ombreiras e reentrâncias, juntas, execução de encontros e peças especiais.
Inclui: Preparação dos elementos de fixação incorporados previamente na obra. Marcação dos eixos verticais e horizontais das juntas. Fixação das ancoragens ao paramento suporte. Realização de todos os trabalhos necessários para a execução das aberturas. Alinhamento, aprumo e nivelamento do revestimento. Fixação definitiva das peças à substrutura suporte. Limpeza final do paramento.
Critério de medição de projecto: Superfície medida segundo documentação gráfica de Projecto, sem duplicar esquinas nem encontros, descontando todas as aberturas.
Critério de medição de obra: Medir-se-á a superfície realmente executada segundo especificações de Projecto, sem duplicar esquinas nem encontros, descontando todas as aberturas.

| Código | Un | Descrição | Rendimento | Preço | Importância |
|---|---|---|---|---|---|
| mt12pra010aaa1 | m² | Painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira. (material) | 1.050 | 46.93 | 49.28 |
| mt12pra100a | m² | Subestrutura suporte composta de montantes realizados com perfis em forma de omega, de alumínio extrudido, de 4 m de comprimento máximo, ancorados à superfície suporte com suportes de sustentação de alumínio e peças de neopreno para evitar as pontes térmicas, fixados com parafusos de aço inoxidável. (material) | 1.000 | 31.50 | 31.50 |
| mo052 | h | Oficial de 1ª montador de sistemas de fachadas pré-fabricadas. (mão de obra) | 0.810 | 17.41 | 14.10 |
| mo099 | h | Ajudante de montador de sistemas de fachadas pré-fabricadas. (mão de obra) | 0.810 | 16.45 | 13.32 |
| % | % | Custos directos complementares | 3 % | 108.20 | 3.25 |
|  |  | Custos directos |  |  | 111.45 |
